# Revestimiento cerámico, modelo Diurne Sand de Dune. 30x90 cm, mate, gris

- Propiedad del archivo: CONSTRUNARIO
- Formato: FIEBDC-3/2012
- Programa: Construnario Versión 3.51
- Fecha de los precios: 07/06/2021
- Divisa: EUR

| Código | Ud | Descripción |
|---|---|---|
| Dune187712 | m2 | Revestimiento cerámico, modelo Diurne Sand de Dune. 30x90 cm, mate, gris. |
