# Actuador Rack & Pinion - Modelo ADA (doble efecto) - 500 (PN-8) - Actreg

- Propiedad del archivo: CONSTRUNARIO
- Formato: FIEBDC-3/2012
- Programa: Construnario Versión 3.51
- Fecha de los precios: 04/11/2022
- Divisa: EUR

**ADA_500** u Actuador Rack & Pinion - Modelo ADA (doble efecto) - 500 (PN-8) - Actreg
Actuador Rack & Pinion de Actreg de la serie ADA (doble efecto). CARACTERÍSTICAS: - Accionamiento por sistema piñón-cremallera - Par lineal - Angulo de giro: 90º ± 5º (mediante regulación externa) - Émbolos con elementos anti-fricción - Larga vida sin mantenimiento Temperatura de trabajo: -30 ºC a 100 ºC en construcción standard -15 ºC a 150 ºC con O-rings de FKM (ejecución en alta temperatura) -40 ºC a 80 ºC con O-rings de silicona (ejecución en baja temperatura) -55 ºC to 80 ºC con O-rings de silicona y 316 piñones (muy baja temperatura) - Máxima presión de servicio: 8 bar (116 psig) - Seguridad total en la sustitución de muelles - Montaje para electro-válvula según Norma NAMUR - Montaje de accesorios según Norma NAMUR VDI/VDE 3845 - Conexiones a válvulas según ISO 5211 y DIN 3337 (Octogonal drive) - Indicador de posición utilizado también para accionar finales de carrera o detectores de proximidad - Opcional: - Cierre rápido - Limitadores de apertura - Cuerpo recubierto de Epoxy - Cuerpo y tapas niquelado químico - Construcción especial para servicios de alta temperatura REGULACIÓN BI-DIRECCIONAL Los actuadores neumáticos ACTREG están provistos de regulación bi-direccional Los tornillos de regulación situados en el cuerpo permiten una regulación ± 5º de carrera ajustable entre 85º y 95º. Los tornillos de regulación están diseñados para absorber el máximo par estimado del actuador y la máxima carga de impacto asociada con la regulación de carrera El ajuste de los límites rotativos en sentido contrario al de las agujas del reloj y en la dirección de las agujas del reloj se consigue desenroscando las tuercas, girando los correspondientes tornillos de regulación (izquierdo y derecho) para reducir o incrementar el ángulo de giro, y atornillar las tuercas de cierre PRUEBAS REALIZADAS EN LOS ACTUADORES Todos los actuadores fabricados por ACTREG, S.A. son probados individualmente en sofisticados bancos de prueba electrónicos Los ensayos incluyen pruebas de estanqueidad neumática entre cámaras así como verificación de giro Todos los cuerpos están marcados con el año, mes de producción, tamaño y número de colada
