# Lámina reconstituida producida a partir de lámina de madera natural de Balbino Faustino. Bambú 228CH. Medidas disponibles: 2500 mm

- Propiedad del archivo: CONSTRUNARIO
- Formato: FIEBDC-3/2012
- Programa: Construnario Versión 3.51
- Fecha de los precios: 18/06/2021
- Divisa: EUR

**BAM228_BAL** m2 Lámina reconstituida producida a partir de lámina de madera natural de Balbino Faustino. Bambú 228CH. Medidas disponibles: 2500 mm
LÁMINA RECONSTITUIDA (RW) - naturaleza en el origen del diseño la lámina reconstituida producida a partir de lámina de madera natural, mediante un proceso industrial, se transforma y da lugar a una nueva lámina. Esta solución tiene el potencial de recrear especies de hojas naturales, pero también permite el desarrollo de hojas de diseño único. La lámina de madera reconstituida se produce a partir de chapa de madera natural, por lo que puede haber diferencias entre los lotes de una referencia determinada. Las muestras en esta presentación son una aproximación de colores y texturas reales, para confirmar la apariencia real del producto, solicite una muestra. La chapa de madera reconstituida puede sufrir cambios de color como resultado de la exposición a los rayos ultravioleta (UV), por lo que se recomienda el uso de barnices que contengan inhibidores de los rayos UV.
