# Paneles sádwich de Balbino Faustino. MDF o madera contrachapada

- Propiedad del archivo: CONSTRUNARIO
- Formato: FIEBDC-3/2012
- Programa: Construnario Versión 3.51
- Fecha de los precios: 18/06/2021
- Divisa: EUR

**SANBAL** m2 Paneles sádwich de Balbino Faustino. MDF o madera contrachapada
Los paneles sándwich son de aglomerado, MDF o madera contrachapada, recubiertos con laminado en la cara y contra la cara. Suelen aplicarse en decoración de interiores y mobiliario, siguiendo las tendencias de decoración más recientes. 1er laminado en la cara 2do sustrato 3er laminado en la contracara. Consulte nuestra gama de laminados para la producción de paneles sándwich.
