# Cantos para superficies de Balbino Faustino. Diferentes acabados disponibles

- Propiedad del archivo: CONSTRUNARIO
- Formato: FIEBDC-3/2012
- Programa: Construnario Versión 3.51
- Fecha de los precios: 18/06/2021
- Divisa: EUR

**ALREVEST** m Cantos para superficies de Balbino Faustino. Diferentes acabados disponibles
A partir de láminas de alta calidad y con vellón en el dorso, producimos cantos para cubrir los perfiles más exigentes. Para consultar las especies disponibles, consulte nuestra oferta de Hojas de Madera Natural y Hojas Reconstituidas. A partir de láminas de alta calidad y con vellón en el dorso, producimos cantos para cubrir los perfiles más exigentes. Para consultar las especies disponibles, consulte nuestra oferta de Hojas de Madera Natural y Hojas Reconstituidas.
