# Unidad rooftops compacta de alta eficiencia, eNeRGy de Lennox.. R410A

- Propiedad del archivo: CONSTRUNARIO
- Formato: FIEBDC-3/2012
- Programa: Construnario Versión 3.51
- Fecha de los precios: 18/09/2023
- Divisa: EUR

**eNeRGy** u Unidad rooftops compacta de alta eficiencia, eNeRGy de Lennox.. R410A
Frío_ 53-170 kW CAlor: 50-175 kW 13500-27000 m3/h
