# Unidad rooftops compacta condensada, referencia Baltic de Lennox. Condensada por aire y por agua

- Propiedad del archivo: CONSTRUNARIO
- Formato: FIEBDC-3/2012
- Programa: Construnario Versión 3.51
- Fecha de los precios: 18/09/2023
- Divisa: EUR

**Baltic** u Unidad rooftops compacta condensada, referencia Baltic de Lennox. Condensada por aire y por agua
47 - 90 kW 60 - 117 kW 7100 - 14500 m3/h
