# YUTAKI S 2,5CV, conjunto split 1x1, R32, monofásico

- Propiedad del archivo: CONSTRUNARIO
- Formato: FIEBDC-3/2012
- Programa: Construnario Versión 3.51
- Fecha de los precios: 18/06/2021
- Divisa: EUR
- Código: hitachi-air-

**YUTAKIS25** YUTAKI S 2,5CV, conjunto split 1x1, R32, monofásico
Sistema compacto todo en uno: refrigeración y calefacción Cumple todos los requisitos Amplia gama de capacidades de calefacción de 1,85 kW a 32 kW y de refrigeración de 4 kW a 20,6 kW. Los modelos de 15,2 a 32 kW tienen suministro eléctrico trifásico. Menor tamaño Por su diseño compacto y la facilidad de su instalación son la solución perfecta para espacios reducidos. Los modelos de 6,5 a 11 kW pueden alojarse incluso en un una unidad de cocina. Uno de los mejores rendimientos del mercado* La gama Yutaki S tiene uno de los índices COP más elevados. Posee la clase energética máxima de A+++, que significa reducción de consumo de energía y grandes ahorros de costes. Mando suministrado de serie Una interfaz fácil de usar que permite gestionar 2 zonas, incluido un sensor ambiental. Se usa a distancia como un termostato modulador. Diseño exclusivo que le permite funcionar en las condiciones más extremas Su amplia gama operativa permite al equipo funcionar en condiciones exteriores extremas: De -25 ºC a 46 ºC. Menor consumo Temperatura de salida de agua de hasta 60 ºC incluso con -5 ºC en el exterior, sin necesidad de resistencia eléctrica adicional, lo que permite un gran ahorro de costes. * con conexiones

| Código | Ud | Descripción | Rendimiento | Precio |
|---|---|---|---|---|
| RWM25NRE | u | Módulo interior, referencia RWM-2.5NRE de la serie Yutaki S de Hitachi (material) | 0.000 | 0 |
| RAS25WHVRP | u | Unidad exterior, referencia RAS-2.5WHVRP de la serie Yutaki 2,5 de Hitachi (material) | 0.000 | 0 |
