# Unidad compacta aire-agua, referencia RASM-2VRE de la serie Yutaki M de Hitachi. 6,5 kW

- Propiedad del archivo: CONSTRUNARIO
- Formato: FIEBDC-3/2012
- Programa: Construnario Versión 3.51
- Fecha de los precios: 18/06/2021
- Divisa: EUR

| Código | Ud | Descripción |
|---|---|---|
| RASM2VRE | u | Unidad compacta aire-agua, referencia RASM-2VRE de la serie Yutaki M de Hitachi. 6,5 kW |
