# Undad exterior, referencia RASC-4HNPE de la serie VRF centrífugo de Hitachi. 11,2 kW

- Propiedad del archivo: CONSTRUNARIO
- Formato: FIEBDC-3/2012
- Programa: Construnario Versión 3.51
- Fecha de los precios: 18/06/2021
- Divisa: EUR

**RASC4HNPE** u Undad exterior, referencia RASC-4HNPE de la serie VRF centrífugo de Hitachi. 11,2 kW
Unidad exterior CENTRÍFUGA, gama VRF CENTRÍFUGO, modelo RASC-4HNPE. Compresor scroll DC Inverter. Compatible con cualquiera de los distintos tipos de unidades interiores System Free. Posibilidad de instalar hasta 5 unidades interiores. Potencia frigorífica a máxima frecuencia del compresor de 11,2 kW en condiciones 35ºC (DB) exterior y 19ºC(WB) interior y potencia en calefacción a máxima frecuencia del compresor de 14,87 kW en condiciones 10ºC (WB) exterior y 20ºC (DB) interior. Potencia nominal en refrigeración de 10 kW y en calefacción de 11,2 kW. Potencia nominal consumida en refrigeración de 2990 W y en calefacción de 2950 W. Recirculación de gas caliente para mejorar el funcionamiento de calefacción y disminuir los desescarche. Alimentación 400V-50Hz. SEER de 5,60 y SCOP de 3,98. Equipo certificado por EUROVENT. Potencia sonora de 70 dB(A) o inferior. Presión sonora de 52 dB(A) y 48 dB(A) en modo nocturno. Caudal de aire de 3.300 m3/h. Presión estática (Nominal-Máxima) de 56/90 Pa. Refrigerante R410A. Diámetro de tuberías (Líq.-Gas) 3/8-5/8 pulgadas. Dimensiones de 1415x1015x575 mm (AnchoxFondoxAlto) y peso de 192 Kg.
