# Unidad exterior, referencia RAM-33NP2E de la serie Multizone R32 de Hitachi

- Propiedad del archivo: CONSTRUNARIO
- Formato: FIEBDC-3/2012
- Programa: Construnario Versión 3.51
- Fecha de los precios: 18/06/2021
- Divisa: EUR

**RAM33NP2E** u Unidad exterior, referencia RAM-33NP2E de la serie Multizone R32 de Hitachi
Unidades interiores máxima conectables 2. Potencia nominal absorbida en refrigeración de 0,20/1,05 kW y 0,20/1,50 kW en calefacción. EER-COP 4,50/4,40 Clase energética frigorífica A+++ y A++ para calefacción. Nivel de presión sonora en refrigeración y calefacción de 48/50 dB(A). Caudal de aire frigorífica de 1.620 m3/h y calorífica de 1.620 m3/h. Alimentación de 220-230V,1Ph,50 Hz. Diámetro de tuberías (Líq.-Gas) 1/4 x 2 y 3/8 x 2 pulgadas. Fluido refrigerante R32. Dimensiones de 570 x 750 x 280 mm (AxLxP) y peso de 38 Kg.
