# Actuador oleodinámico, modelo 440 de Puertas Move. 230 V. Para puertas batientes en Comunidades de Propietarios y uso intensivo

- Propiedad del archivo: CONSTRUNARIO
- Formato: FIEBDC-3/2012
- Programa: Construnario Versión 3.51
- Fecha de los precios: 18/06/2021
- Divisa: EUR

**ACTUADOR440** u Actuador oleodinámico, modelo 440 de Puertas Move. 230 V. Para puertas batientes en Comunidades de Propietarios y uso intensivo
Dispositivo de desbloqueo protegido con llave. • Movimiento extremadamente silencioso. • Bloqueo hidráulico resistente a los intentos de intrusión (mod. CBC – CBAC). Anchura máx. de una hoja 2,2 – 7 m
