# Motor electromecánico para puertas correderas, modelo AC 424 N de Puertas Move

- Propiedad del archivo: CONSTRUNARIO
- Formato: FIEBDC-3/2012
- Programa: Construnario Versión 3.51
- Fecha de los precios: 18/06/2021
- Divisa: EUR

**AC 424 N** u Motor electromecánico para puertas correderas, modelo AC 424 N de Puertas Move
Accionamiento 24V irreversible para puertas correderas de hasta 400 kg . Cuadro de control incorporado SPRINT M24. Motor eléctrico 24Vdc. o brazos.
