# Sistema Practicable con puente de rotura térmico, referencia PT-60 de Extol. Canal europeo para alojamiento de herrajes

- Propiedad del archivo: CONSTRUNARIO
- Formato: FIEBDC-3/2012
- Programa: Construnario Versión 3.51
- Fecha de los precios: 11/07/2022
- Divisa: EUR

**PT-60** Sistema Practicable con puente de rotura térmico, referencia PT-60 de Extol. Canal europeo para alojamiento de herrajes
Serie PT-50 de EXTOL. Serie practicable con rotura de puente térmico con canal europeo para alojamiento de herrajes. Perfiles ensamblados con doble varilla de poliamida reforzada con fibra de vidrio de 24 mm de ancho en cerco y hoja. Ensamblaje de perfiles con escuadras de bloqueo mecanizadas. Anchos de cerco de 54 y 59 mm y hoja de 61 mm. Variantes estéticas con formas rectas, curvas o con forma de elipse. Gama de acristalamiento desde 8 hasta 44 mm. Posibilidad de acabado en bicolor.
