# Canal 16 - 50 RPT. Sistema Practicable con puente de rotura térmico. Canal de 16 para alojamiento de herrajes

- Propiedad del archivo: CONSTRUNARIO
- Formato: FIEBDC-3/2012
- Programa: Construnario Versión 3.51
- Fecha de los precios: 11/07/2022
- Divisa: EUR

**Canal_16-50_RPT** Canal 16 - 50 RPT. Sistema Practicable con puente de rotura térmico. Canal de 16 para alojamiento de herrajes
Serie practicable con rotura de puente térmico con canal de 16 para alojamiento de herrajes. Perfiles ensamblados con doble varilla de poliamida reforzada con fibra de vidrio de 14,8 mm de ancho en cercos y travesaños de 12 mm de ancho de hojas
