# Adhesivo cementoso monocomponente, referencia GECOL Espolvoreo de Gecol

- Propiedad del archivo: CONSTRUNARIO
- Formato: FIEBDC-3/2012
- Programa: Construnario Versión 3.51
- Fecha de los precios: 01/07/2021
- Divisa: EUR

**GECOLEspol** kg Adhesivo cementoso monocomponente, referencia GECOL Espolvoreo de Gecol
GECOL Espolvoreo es un adhesivo cementoso monocomponente, flexible, de ligantes mixtos, desarrollado para la colocación de todo tipo de cerámicas, gres porcelánico, piezas sin absorción, mármoles, granitos, piedras naturales y/o artificiales, mediante la técnica de aplicación de espolvoreo o barbotina, sobre un soporte de mortero aún fresco. Su uso es extensivo tanto en pavimentos interiores como exteriores.
