# Junta de colocación, flexible, hidrorrepelente, referencia G#color Junta–G PLUS de Gecol

- Propiedad del archivo: CONSTRUNARIO
- Formato: FIEBDC-3/2012
- Programa: Construnario Versión 3.51
- Fecha de los precios: 01/07/2021
- Divisa: EUR

**GcolorJuntaGPLUS** kg Junta de colocación, flexible, hidrorrepelente, referencia G#color Junta–G PLUS de Gecol
G#color Junta–G PLUS es una junta de colocación, flexible, hidrorrepelente, monocomponente, desarrollado para el relleno de juntas anchas (de 3 a 15 mm) en todo tipo de cerámicas y material pétreo. Se puede aplicar indistintamente en pavimentos y revestimientos, tanto en interiores como en exteriores, obteniendo un acabado decorativo, estético y duradero. De excelente limpieza, alta resistencia a la abrasión y textura muy fina (no raya), lo que permite realizar acabados impecables. Esta junta lleva incorporada en su formulación un sistema de preservación y proliferación del moho.
