# Membrana cementosa flexible, referencia GECOL Imper-E de Gecol

- Propiedad del archivo: CONSTRUNARIO
- Formato: FIEBDC-3/2012
- Programa: Construnario Versión 3.51
- Fecha de los precios: 01/07/2021
- Divisa: EUR

**GECOLImperE** kg Membrana cementosa flexible, referencia GECOL Imper-E de Gecol
GECOL Imper-E es una membrana cementosa flexible, bicomponente, apta para la impermeabilización y protección del hormigón y otras superficies. Es una membrana fibrorreforzada que presenta una alta resistencia a la presión hidrostática positiva y negativa. Diseñada específicamente para impermeabilizaciones incluso por debajo de la capa freática, siendo sus aplicaciones más habituales, las impermeabilizaciones de piscinas, balsas, depósitos de agua potable, fuentes, baños y platos de ducha previos a su revestimiento con cerámica, terrazas, balcones, etc. También se puede utilizar para impermeabilizar muros fisurados y en otras superficies sometidas a fuertes cambios de temperatura. Una vez aplicada, protege las superficies sujetas a la acción del agua y a otras agresiones externas (hielo, sales de deshielo, cloruros, sulfatos, anhídrido carbónico, etc.) Se aplica fácilmente a llana, brocha o mediante máquinas de proyección, y posteriormente permite ser revestida con morteros de todo tipo, cerámicas, pinturas, etc.
