# Mortero monocomponente de fraguado rápido, referencia

- Propiedad del archivo: CONSTRUNARIO
- Formato: FIEBDC-3/2012
- Programa: Construnario Versión 3.51
- Fecha de los precios: 01/07/2021
- Divisa: EUR

**R4rápido** kg Mortero monocomponente de fraguado rápido, referencia
GECOL Reparatec R4 rápido es un mortero monocomponente de fraguado rápido, tixotrópico, armado con fibras de vidrio y retracción compensada, diseñado para todo tipo de reparación y pasivación estructural en el hormigón. Tiene una excelente adherencia sobre el hormigón y los morteros, unas elevadas resistencias mecánicas y es resistente a sulfatos y a ambientes marinos. Está especialmente indicado para el parcheo de daños en el hormigón, reparación y sellado de poros, coqueras, revestimiento de elementos estructurales en vigas, forjados, pilares, regularización de gunitados y otros trabajos de reparación (aristas, reperfilado de juntas, etc.) La textura de acabado es muy fina.
