# Cemento gris de resistencia media recomendado especialmente para trabajos de albañilería, referencia ECO CEM II/B-LL 32,5 N de Cemex

- Propiedad del archivo: CONSTRUNARIO
- Formato: FIEBDC-3/2012
- Programa: Construnario Versión 3.51
- Fecha de los precios: 24/10/2022
- Divisa: EUR

**ECO CEM IIB-LL 32,5 N** kg Cemento gris de resistencia media recomendado especialmente para trabajos de albañilería, referencia ECO CEM II/B-LL 32,5 N de Cemex
CEM II/B-LL 32,5 N es un cemento con adiciones de categoría resistente media con un calor de hidratación reducido, lo que ayuda a disminuir el riesgo de fisuración en las realizaciones de hormigón. Es un cemento adicionado con caliza que confiere una mejor trabajabilidad. El desarrollo atenuado de calor de hidratación hace muy aconsejable su uso en pavimentos de firmes de hormigón, estabilizados con cemento, firmes de suelocemento y gravacemento.
