# Cemento de alta eficiencia energética, referencia Vertua® Ultra de Cemex

- Propiedad del archivo: CONSTRUNARIO
- Formato: FIEBDC-3/2012
- Programa: Construnario Versión 3.51
- Fecha de los precios: 02/07/2021
- Divisa: EUR

**VertuaUltra** kg Cemento de alta eficiencia energética, referencia Vertua® Ultra de Cemex
Vertua® Ultra es un cemento de alta eficiencia energética, ya que reduce sus emisiones de CO2 entre el 40 % y el 50 % con respecto a productos similares, además de ofrecer excepcionales cualidades técnicas, como la resistencia al ataque por sulfatos, agua de mar y otros agentes agresivos, convirtiéndolo en el cemento más idóneo para cualquier edificación sostenible y duradera, incluso en terrenos agresivos, aguas subterráneas y zonas costeras en general.
