# Hormigón de altas resistencias iniciales, referencia Promptis de Cemex

- Propiedad del archivo: CONSTRUNARIO
- Formato: FIEBDC-3/2012
- Programa: Construnario Versión 3.51
- Fecha de los precios: 02/07/2021
- Divisa: EUR

**Promptis** kg Hormigón de altas resistencias iniciales, referencia Promptis de Cemex
En un entorno cada vez más exigente y extremadamente competitivo, con plazos estrictos e incluso márgenes más ajustados, la velocidad y la eficiencia en ahorro de tiempos son fundamentales. Promptis, de CEMEX, es una nueva solución de hormigón de altas resistencias iniciales que puede ayudar a ahorrar valiosas horas. Promptis tiene características similares al hormigón convencional, pero puede alcanzar una resistencia temprana alta después de solo cuatro horas, manteniendo las propiedades de fluidez inicial y una trabajabilidad de hasta 120 minutos. El encofrado se puede quitar después de solo seis horas (sujeto a la combinación de diseño y orientación), ahorrando tiempo y dinero. Es una solución ideal para proyectos como la renovación de carreteras y ferrocarriles, donde el uso de Promptis ayuda a optimizar y reducir los tiempos de espera necesarios para la restitución del tráfico. Las propiedades de Promptis son el resultado de una combinación cuidadosamente seleccionada de aditivos especializados combinados con un diseño de mezcla experto. Promptis se presenta en dos categorías: - Promptis 4x4, hasta 4 MPa a 4 horas desde su colocación en su molde final. - Promptis 12x12, hasta 12 MPa a 12 horas desde su colocación en su molde final. Promptis en una marca global de CEMEX, que se produce internacionalmente y que obtiene resultados consistentes utilizando una amplia variedad de cementos, disponibles en diferentes países.
