# Soportes con cabeza niveladora, referencia Balance de Impertek

- Propiedad del archivo: CONSTRUNARIO
- Formato: FIEBDC-3/2012
- Programa: Construnario Versión 3.51
- Fecha de los precios: 02/07/2021
- Divisa: EUR

**BALANCE** u Soportes con cabeza niveladora, referencia Balance de Impertek
Para las situaciones de colocación con superficies especialmente irregulares, Impertek ha enriquecido la histórica gama Martinetto con la serie Soportes Balance: 18 soportes con desplazamientos de 25 a 392 mm con la cabeza autoniveladora Balance integrada, que regula automáticamente la inclinación del piso de colocación de hasta el 5%. Disponibles con dos tipos de aletas (altura 10 h y espesor 2 o 4 mm), son ideales para pavimentaciones de piedra y cerámica, pero facilitan también la colocación del deck. En los Soportes Balance, la cabeza se regula automáticamente para colmar la inclinación de la superficie de colocación, creando una pavimentación superior perfectamente nivelada sin la necesidad de ninguna intervención por parte del encargado de la colocación. Además, en caso de superficies especialmente irregulares, por debajo de los soportes se pueden aplicar los correctores de inclinación CP, que aumentan el porcentaje de corrección hasta el 10%. Los Soportes Balance están disponibles en la versión MiniBalance (con desplazamiento de 25 a 50 mm), en 12 Soportes Balance (de 47 a 377 mm, cada uno con un desplazamiento de 35 mm) y en la versión Soportes Balance Tutto Filetto, 3 productos, que cubren ellos solos las alturas de 97 a 392 mm.
