# Soporte para pavimentos Deck, referencia Mini Elastic de Impertek

- Propiedad del archivo: CONSTRUNARIO
- Formato: FIEBDC-3/2012
- Programa: Construnario Versión 3.51
- Fecha de los precios: 02/07/2021
- Divisa: EUR

**MINIELASTIC** u Soporte para pavimentos Deck, referencia Mini Elastic de Impertek
Tienen la función de aislar los travesaños de la superficie de colocación y están realizados con material antirruido. Elevan la estructura de madera de 5 mm, manteniéndola seca. La colocación se realiza con tornillos normales autorroscados de madera.
