# Cazoleta sifonada de EPDM de Impertek. Para la unión de los mantos impermeables bituminosos de cobertura con los desagües

- Propiedad del archivo: CONSTRUNARIO
- Formato: FIEBDC-3/2012
- Programa: Construnario Versión 3.51
- Fecha de los precios: 02/07/2021
- Divisa: EUR

**CAZSIFO** u Cazoleta sifonada de EPDM de Impertek. Para la unión de los mantos impermeables bituminosos de cobertura con los desagües
Las CAZOLETAS SIFONADAS DE EPDM cumplen la función de unir los mantos impermeables bituminosos de cobertura con los desagües pluviales evitando, gracias al correspondiente sifón, que los malos olores retornen por los desagües. El manguetón, ligeramente cónico, facilita la puesta en obra en los tubos pluviales. El reborde estriado en la parte superior favorece el encolado con las coberturas bituminosas mientras que los anillos colocados a lo largo del manguetón garantizan la retención hermética antiexpulsión en caso de retorno del agua a lo largo del tubo pluvial. El material elástico con el cual se fabrican garantiza la retención estanca a lo largo del tiempo. Tienen una resistencia óptima a las degradaciones causadas por el sol, por el ozono y por otros agentes atmosféricos o químicos normalmente presentes. La elasticidad de la materia prima con la cual se fabrican permite obtener una flexibilidad óptima incluso a bajas temperaturas permitiendo mantener inalteradas las características mecánicas y físicas durante mucho tiempo. Son perfectamente compatibles con las membranas bituminosas prefabricadas de tipo APP y SBS y también con el bitumen extendido. Para obtener el rendimiento máximo es aconsejable la colocación en sándwich entre dos capas de membrana.
