# Discos planos de PVC para galería, referencia DP100 de Impertek. Para fijar la capa difusora en tejido no tejido a la pared de la galería

- Propiedad del archivo: CONSTRUNARIO
- Formato: FIEBDC-3/2012
- Programa: Construnario Versión 3.51
- Fecha de los precios: 02/07/2021
- Divisa: EUR

**DP100** u Discos planos de PVC para galería, referencia DP100 de Impertek. Para fijar la capa difusora en tejido no tejido a la pared de la galería
Los DISCOS PARA GALERÍA tienen la función de fijar la capa difusora en tejido no tejido a la pared de la galería. Una vez fijados los discos en la pared, se pasa a la fase de encolado de la lona impermeable de PVC en los mismos discos usando aparatos adecuados con soplo de aire caliente. La fijación de los discos se realiza mediante pistolas adecuadas con carga explosiva. Se colocan en la obra separados entre ellos aproximadamente 70-80 cm. Los discos deben estar encolados a la lona de PVC en toda su superficie, para asegurar una mayor retención en caso de presiones por parte de agua estancada. Tienen una flexibilidad alta incluso con temperaturas bajas. Las características físicas y mecánicas permanecen inalteradas con el paso del tiempo. Son compatibles con mantos impermeables sintéticos de PVC. El DISCO NERVADO, gracias a su forma particular, permite un encolado óptimo a la lona de PVC incluso sobre superficies muy desiguales; además cuenta con un hueco en la parte central para alojar la arandela del clavo de sujeción.
