# Boca de incendio equipada, referencia BIE25690T45 de EACI. Armario de

- Propiedad del archivo: CONSTRUNARIO
- Formato: FIEBDC-3/2012
- Programa: Construnario Versión 3.51
- Fecha de los precios: 02/07/2021
- Divisa: EUR

**BIE25690T45** u Boca de incendio equipada, referencia BIE25690T45 de EACI. Armario de
Armario de configuración vertical. Dimensiones Altura= 710, Ancho= 560, Fondo= 245 mm. Fabricado en chapa de acero. Pintado con Poliéster RAL 3000. Color opcional RAL 9010. Puerta encastrada para ACRISTALAR (Cristal NO incluido) conformado Multiblend. Acabado puerta: Acero Inoxidable AISI 430 "Grafilado". Cerradura Glide reversible con precinto de seguridad. Sistema ROTEX para alimentación de la BIE. Sistema Espiroflex (anti-estrangulamiento) para alimentación de BIE. Carrete fijo Eacisystem con alimentación axial. Devanadera en termoplástico copolímero según ISO 4892-2 (*) 9 Posibles entradas de alimentación. Lanza Triplex de triple efecto. Rosca hembra 1” (Ø 10 mm.). Sistema Guiman para orientación y deslizamiento de manguera. 20 m. manguera semirrígida Ø 25 mm. EN-694. Pipeta-codo para sustitución rápida de manguera. Válvula Unión Loca de bola 1” en latón cromado. Desmultiplicador para accionamiento de válvula, con arrastre metálico. Manómetro escala 0 - 16 kg./cm2. Rosca 1/4”. Válvula de corte en latón cromado para manómetro. Rosca 1/4”. Posibilidad de instalación con toma adicional. (Modelo 690 T45) (*) Resistencia UV exposición a fuentes luminosas de arco de Xenón CONFIGURACIÓN TOMA ADICIONAL para modelo 690 T45 Toma adicional de 45 mm. en latón Ref. TAD Válvula de asiento en latón cromado Ref. V45LU, con cierre vulcanizado. Racor Barcelona Ref. RE45U (Certificado por AENOR, según norma UNE 23400) Tapón Barcelona DN Ø 45 mm. Ref. T45U (Certificado por AENOR, según norma UNE 23400)
