# Boca de incendio equipada, referencia BIE25L20T45R de EACI. Armario de configuración horizontal, reversible

- Propiedad del archivo: CONSTRUNARIO
- Formato: FIEBDC-3/2012
- Programa: Construnario Versión 3.51
- Fecha de los precios: 02/07/2021
- Divisa: EUR

**BIE25L20T45R** u Boca de incendio equipada, referencia BIE25L20T45R de EACI. Armario de configuración horizontal, reversible
Dimensiones Altura= 650, Ancho= 720, Fondo= 260 mm. abricado en chapa de acero. Pintado con Poliéster RAL 3000. Color opcional RAL 9010. Puerta encastrada con VISOR de ABS conformado "Multiblend" fabricada en chapa de acero. Cerradura modelo Glide reversible con moldura y precinto de seguridad. Brazo abatible reforzado. Pintado en negro con Poliéster RAL 9005. Sistema Espiroflex (anti-estrangulamiento) para alimentación de BIE. Carrete fijo Eacisystem con alimentación axial. Devanadera en termoplástico copolímero según ISO 4892-2. (*) 4 Posibles entradas de alimentación. Lanza Triplex de triple efecto. Rosca hembra 1” (Ø 10 mm.). 20 m. manguera semirrígida Ø 25 mm. EN-694. Pipeta-codo para sustitución rápida de manguera. Válvula Unión Loca de bola 1” en latón cromado. Desmultiplicador para accionamiento de válvula, con arrastre metálico. Manómetro escala 0 - 16 kg./cm2. Rosca 1/4”. Válvula de corte en latón cromado para manómetro. Rosca 1/4”. Toma adicional de 45 mm. en latón Ref. TAD Válvula de asiento en latón Ref. V45L90U Racor Barcelona Ref. RE45U (Certificado por AENOR, según norma UNE 23400) Tapón Barcelona DN Ø 45 mm. Ref. T45U (Certificado por AENOR, según norma UNE 23400) (*) Resistencia UV exposición a fuentes luminosas de arco de Xenón
