# Extintor polvo ABC, referencia Polvo-1 de EACI. 1 Kg. Eficacia 5A-21B

- Propiedad del archivo: CONSTRUNARIO
- Formato: FIEBDC-3/2012
- Programa: Construnario Versión 3.51
- Fecha de los precios: 02/07/2021
- Divisa: EUR

**POLVO1** u Extintor polvo ABC, referencia Polvo-1 de EACI. 1 Kg. Eficacia 5A-21B
Extintor ABC 1 Kg.
