# Extintor automático ABC, referencia Polvo-6 A de EACI. 6 Kg

- Propiedad del archivo: CONSTRUNARIO
- Formato: FIEBDC-3/2012
- Programa: Construnario Versión 3.51
- Fecha de los precios: 02/07/2021
- Divisa: EUR

| Código | Ud | Descripción |
|---|---|---|
| POLVO6A | u | Extintor automático ABC, referencia Polvo-6 A de EACI. 6 Kg |
