# Rociador colgante de respuesta normal, referencia V2727 de EACI. Factor K = 80

- Propiedad del archivo: CONSTRUNARIO
- Formato: FIEBDC-3/2012
- Programa: Construnario Versión 3.51
- Fecha de los precios: 02/07/2021
- Divisa: EUR

**V2727** u Rociador colgante de respuesta normal, referencia V2727 de EACI. Factor K = 80
Rociador colgante de respuesta normal. Factor K = 80. Diámetro de la rosca de ˝". Presiones hasta 175 psi / 1200 kPa / 12 bar (FM) 250 psi / 1700 kPa / 17 bar (UL)
