# Rociador colgante de respuesta rápida, referencia V3802 de EACI. Factor K = 115

- Propiedad del archivo: CONSTRUNARIO
- Formato: FIEBDC-3/2012
- Programa: Construnario Versión 3.51
- Fecha de los precios: 02/07/2021
- Divisa: EUR

**V3802** u Rociador colgante de respuesta rápida, referencia V3802 de EACI. Factor K = 115
Rociador colgante de respuesta rápida. Factor K = 115. Diámetro de la rosca de ½". Presiones hasta 175 psi / 1200 kPa / 12 bar. Este elegante rociador oculto permite un ajuste de hasta ½" / 13 mm para mayor flexibilidad de ocultamiento. El diseño "estándar" ofrece un patrón hemisférico de rociado constante. La copa de montaje/cubierta de dos piezas permite ensamblar y probar fácilmente antes de instalar el cielorraso.
