# Central de detección de monóxido, referencia PARK2 de EACI. 2 zonas - 32 detectores

- Propiedad del archivo: CONSTRUNARIO
- Formato: FIEBDC-3/2012
- Programa: Construnario Versión 3.51
- Fecha de los precios: 02/07/2021
- Divisa: EUR

**PARK2** u Central de detección de monóxido, referencia PARK2 de EACI. 2 zonas - 32 detectores
Central de detección de monóxido, 2 zonas (32 detectores). Ampliable a 3 zonas mediante un módulo VP-100. Ampliable a 4 zonas mediante un módulo VP-200. Nº máx. de detectores por línea: 16. Conexionado: 2 hilos de 1,5 mm². Alimentación: 220 Vca. ± -10%. Dimensiones: Ancho 380 x Alto 315 x Fondo 100 mm.
