# Central microprocesada de detección de incendios, referencia VSN2-LT de EACI. 2 zonas

- Propiedad del archivo: CONSTRUNARIO
- Formato: FIEBDC-3/2012
- Programa: Construnario Versión 3.51
- Fecha de los precios: 02/07/2021
- Divisa: EUR

**VSN2-LT** u Central microprocesada de detección de incendios, referencia VSN2-LT de EACI. 2 zonas
Central microprocesada de detección de incendios de 2 zonas. Dimensiones: ancho 380 x alto 315 x prof. 100 mm. Distingue entre alarma de detector o pulsador de zona. Hasta 32 detectores ECO1000 por zona. Incorpora fuente de alimentación de 1,6 Amp. 2 salidas de sirenas supervisadas (300 mA c/u consumo máx.) Cabina con capacidad para dos baterías 7A. (No incluidas)
