# Unidad de refrigeración de expansión directa, referencia PI059 de la gama Liebert PDX de Vertiv. Flujo de aire nominal: 13191

- Propiedad del archivo: CONSTRUNARIO
- Formato: FIEBDC-3/2012
- Programa: Construnario Versión 3.51
- Fecha de los precios: 05/07/2021
- Divisa: EUR

**PI059** u Unidad de refrigeración de expansión directa, referencia PI059 de la gama Liebert PDX de Vertiv. Flujo de aire nominal: 13191
La unidad de refrigeración de expansión directa Liebert PDX para salas grandes está equipada con la tecnología de refrigeración más avanzada de la industria, lo que le permite proporcionar el máximo rendimiento a centros de datos y salas de servidores.
