# Enfriadora con freecooling, referencia FG4036 de la gama Liebert HPC de Vertiv. Capacidad nominal: 507

- Propiedad del archivo: CONSTRUNARIO
- Formato: FIEBDC-3/2012
- Programa: Construnario Versión 3.51
- Fecha de los precios: 05/07/2021
- Divisa: EUR

**FG4036** u Enfriadora con freecooling, referencia FG4036 de la gama Liebert HPC de Vertiv. Capacidad nominal: 507
La enfriadora con freecooling Liebert HPC es la solución definitiva de refrigeración por agua, caracterizada por su alto rendimiento y fiabilidad. Sus opciones de funcionamiento con freecooling y con compresor lo convierten en ideal para aplicaciones de centros de datos con necesidades de refrigeración de entre 350 kW y más de 20 MW. Tres diferentes versiones de emisión de ruido ofrecen la posibilidad de elegir entre niveles de ruido estándar o muy bajos. La sección de freecooling integrada junto con el sistema «Supersaver» garantizan la completa integración con unidades de aire acondicionado de interior y permiten un significativo ahorro energético a la vez que aumentan la vida útil y la fiabilidad del sistema. La unidad alcanza su máximo rendimiento aprovechando su capacidad de freecooling y su función de control ICOM incorporada, que garantizan la gestión eficiente de la distribución de la carga del sistema y maximizan aún más la eficiencia.
