# Pintura acuosa extra-mate de alta calidad, referencia Valón Extramate de Valentine

- Propiedad del archivo: CONSTRUNARIO
- Formato: FIEBDC-3/2012
- Programa: Construnario Versión 3.51
- Fecha de los precios: 05/07/2021
- Divisa: EUR

**VALONEXTRA** l Pintura acuosa extra-mate de alta calidad, referencia Valón Extramate de Valentine
Pintura acuosa de alta calidad para el pintado de paredes interiores. Su acabado mate profundo permite ocultar pequeñas imperfecciones de las paredes. Disponible en blanco y en una amplia gama de colores mediante el sistema Multicolor 3G.
