# Imprimación de Pliolite®, referencia Profit de Valentine

- Propiedad del archivo: CONSTRUNARIO
- Formato: FIEBDC-3/2012
- Programa: Construnario Versión 3.51
- Fecha de los precios: 05/07/2021
- Divisa: EUR

**PROFIX** l Imprimación de Pliolite®, referencia Profit de Valentine
Imprimación de Pliolite ® para fachadas que actúa como estabilizador, sellador y aglutinante de superficies. Tiene una excelente adherencia y alta resistencia a la alcalinidad de la superficie. Buenas características de sellado y uniformidad de absorción del soporte Buen poder aglutinante Excelente adherencia Buena permeabilidad al vapor de agua
