# Esmalte acrílico mate de alta calidad, referencia Valacryl Mate de Valentine

- Propiedad del archivo: CONSTRUNARIO
- Formato: FIEBDC-3/2012
- Programa: Construnario Versión 3.51
- Fecha de los precios: 05/07/2021
- Divisa: EUR

**VALAMATE** l Esmalte acrílico mate de alta calidad, referencia Valacryl Mate de Valentine
Esmalte acuoso acrílico mate de alta calidad para paredes interiores y superficies de madera y metal en interior y exterior. Valacryl es un esmalte altamente resistente, especialmente desarrollado para lugares que requieren lavado frecuente, ya que hace que las superficies pintadas sean muy fáciles de limpiar. Formulado con la tecnología Bio-PrufTM, previene el crecimiento de hongos, algas y otros microorganismos en la película de pintura, por lo que es la solución ideal para cocinas, baños, pasillos, escuelas y centros de salud, así como en todos los lugares sujetos a condiciones adversas (condensación, lavado frecuente, uso de detergentes, etc.). Disponible en blanco y una amplia gama de colores mediante el sistema Multicolor 3G.
