# Imprimación acuosa multiuso, referencia Valtodo de Valentine

- Propiedad del archivo: CONSTRUNARIO
- Formato: FIEBDC-3/2012
- Programa: Construnario Versión 3.51
- Fecha de los precios: 05/07/2021
- Divisa: EUR

**VALTODO** l Imprimación acuosa multiuso, referencia Valtodo de Valentine
Imprimación multiuso al agua para la preparación y protección de todo tipo de superficies (acero, aluminio, galvanizado, plástico, madera...) y gran variedad de acabados (productos al agua, esmaltes sintéticos, epoxis y poliuretanos). Disponible en color blanco.
