# Válvula de disco deslizante con actuador eléctrico 8230 de Bvalve. DN 15-125

- Propiedad del archivo: CONSTRUNARIO
- Formato: FIEBDC-3/2012
- Programa: Construnario Versión 3.51
- Fecha de los precios: 07/07/2021
- Divisa: EUR

**VAD8230** u Válvula de disco deslizante con actuador eléctrico 8230 de Bvalve. DN 15-125
Válvula de motor de compuerta deslizante compacta para el funcionamiento de encendido/apagado y control para diversas aplicaciones industriales para medios neutros y agresivos, bajo demanda, incluida la opción a prueba de fallos -Tamaño: DN15 - DN250 -Presión: PN 10/40, ANSI#150, #300 -...material: Acero inoxidable 1.4581/1.4571 o 1.4408 Acero al carbono 1.0570 o 1.0619 -Temperatura: Temperatura media hasta 350°C Versiones especiales disponibles bajo pedido. Conexión: Diseño de tipo wafer Accesorios: Interruptor de fin de carrera Retroalimentación de posición Característica de seguridad Fuelle Actuador: Actuadores de control o actuadores de 3 puntos Fuerza de control: 800 N Tensiones del motor: 24 V AC/DC, 230 V, 110/120 V Clase de protección: IP 65 Control: 3 puntos; 2-10 V; 4-20 mA
