# Válvula sellada con fuelle, referencia BV25064 de Bvalve. DN 15-300. Hierro fundido

- Propiedad del archivo: CONSTRUNARIO
- Formato: FIEBDC-3/2012
- Programa: Construnario Versión 3.51
- Fecha de los precios: 07/07/2021
- Divisa: EUR

**BV25064** u Válvula sellada con fuelle, referencia BV25064 de Bvalve. DN 15-300. Hierro fundido
Con bridas según EN 1092-2, cara a cara según EN 558-1 y rosca de vástago ACME y eje puesto a tierra. Algunas de las características premium de Bvalve son fuelles de capas múltiples con larga vida útil hechos de acero inoxidable, ciclo de vida mínimo de fuelles según MSS SP-117, asiento trasero de metal, empaque de la caja de empaquetadura de seguridad hecha de grafito puro, grafito + junta de acero inoxidable alojada en una lengüeta y brida ranurada, anillo de asiento de cara dura, disco cónico y tapón giratorio de 360º fabricado en acero inoxidable + FACED DURO.
