# Válvulas de seguridad con bridas, serie API 256 de Bvalve. Apertura mediante muelle

- Propiedad del archivo: CONSTRUNARIO
- Formato: FIEBDC-3/2012
- Programa: Construnario Versión 3.51
- Fecha de los precios: 07/07/2021
- Divisa: EUR

**API256** u Válvulas de seguridad con bridas, serie API 256 de Bvalve. Apertura mediante muelle
La Serie API 526 de Leser son válvulas de seguridad de apertura mediante muelle, especialmente diseñadas y fabricadas según API 526 y aprobadas según el código ASME (Sec. VIII, Div. 1), el Canadian CRN, la nueva normativa de equipos a presión PED 97/23/EC, y la alemana AD 2000-Merkblatt A2 y otras muchas de diferentes países, cubriendo los requerimientos de la mayoría de los usuarios finales, fabricantes de bienes de equipo y compañías de ingeniería de todo el mundo, además de ser un recambio inmediato de cualquier tipo de válvula API. La Serie API 526 de Leser ha sido totalmente optimizada en conjunta cooperación con ingenieros de planta y especialistas de servicios de línea, simplificando el diseño con menos componentes para su fabricación en menor plazo de tiempo, teniendo muy pocas piezas de repuesto y muy bajos costes de mantenimiento. La válvula API 526 ha sido probada en el laboratorio certificado por ASME que Leser posee y puesta al día en el proceso de fabricación automatizado de su planta de Hohemwestedt, lo que asegura y permite la calidad del estado de este producto. La Serie API 526 de Leser es una solución simple de seguridad para aplicaciones duras, tales como extracción de petróleo, transporte y procesamiento en: Refinerías Industria química Industria petroquímica Aceite y gas Onshore y Offshore Campos de extracción de gas Tanques y sistemas de tuberías Sistemas Blow-down Almacenaje en tanques Características La Válvula API 526 de Leser cubre una gran variedad de tipos, materiales y opciones para poder utilizarse en cualquier aplicación. Alcance del diseño Siete tamaños de válvulas desde 1” hasta 8”. Catorce tamaños de orificios desde el D hasta el T. Materiales: Acero carbono WCB, acero carbono WC6, acero inoxidable CF8M y un amplio rango de variaciones de materiales para aplicaciones críticas. Bonete abierto o cerrado, capuchón abierto o cerrado con palanca o capuchón totalmente estanco sin palanca. Opcionalmente fuelle balanceado construido para compensar la contrapresión. Cámara de calefacción disponible para fluidos con alta viscosidad. Muchas otras opciones ajustables a diferentes condiciones de operación.
