# Válvula reductora de presión, referencia PRV50065HP de Bvalve

- Propiedad del archivo: CONSTRUNARIO
- Formato: FIEBDC-3/2012
- Programa: Construnario Versión 3.51
- Fecha de los precios: 07/07/2021
- Divisa: EUR

**PRV50065HP** u Válvula reductora de presión, referencia PRV50065HP de Bvalve
Con el lanzamiento de una nueva válvula reductora de presión, PRV50065HP, BVALVE se posiciona como uno de los principales fabricantes de válvulas autoreguladoras. » Construcción compacta Sus reducidas dimensiones facilitan su instalación (tamaño un 20% menor que los modelos de la competencia) » Muelles protegidos por bonete cerrado fabricado en acero inoxidable (1.4404/SS316L) Alarga la vida útil de los muelles evitando su corrosión. » No requiere barrilete de compensación Conexión directa a la tubería » Partes internas en contacto con el fluido fabricadas en acero inoxidable. (1.4404 / SS316L) » Alta precisión en la regulación gracias a su diseño balanceado » Cuerpo fabricado en acero carbono de alta calidad (GS-C 25) A diferencia de los materiales de baja calidad, como hierro fundido o hierro dúctil, utilizados por la competencia » Equipada con toma de purga » Fácil ajuste manual de la presión requerida » Mecanismo de comprobación visual del funcionamiento de la válvula
