# Válvula de paso inclinado, referencia 7070 de Bvalve

- Propiedad del archivo: CONSTRUNARIO
- Formato: FIEBDC-3/2012
- Programa: Construnario Versión 3.51
- Fecha de los precios: 07/07/2021
- Divisa: EUR

**7070BVA** u Válvula de paso inclinado, referencia 7070 de Bvalve
Versatilidad y durabilidad es la mejor descripción de estas válvulas, las cuáles pueden superar fácilmente millones de ciclos, utilizándose en aplicaciones con vapor, agua, gases de proceso, y otros fluidos. Las válvulas de paso inclinado Schubert & Salzer están disponibles en tipo ON-OFF o aplicaciones de control proporcional con actuadores neumáticos o eléctricos. Estas válvulas son más económicas que las válvulas de bola, además proporcionan una vida de servicio mas larga. Disponemos del más amplio rango de productos del mercado con este diseño, destacando por la alta resistencia a la temperatura y la presión. Disponible en cuerpos de acero inoxidable 316L y cuerpos de bronce, actuadores en varios materiales y un diverso tipo de conexiones. Válvula de paso inclinado 7010 La línea principal de válvulas on-off: Tamaños de 1/4? a 3? Operada neumáticamente o manualmente Amplia variedad de opciones de actuadores y conexiones Válvulas robustas y seguras, adecuadas para aplicaciones de alto ciclaje.
