# Válvula de retención, referencia NUCA-A 320 Type V de KSB. Para aplicaciones nucleares

- Propiedad del archivo: CONSTRUNARIO
- Formato: FIEBDC-3/2012
- Programa: Construnario Versión 3.51
- Fecha de los precios: 14/11/2022
- Divisa: EUR

**NUCA-A 320** u Válvula de retención, referencia NUCA-A 320 Type V de KSB. Para aplicaciones nucleares
Válvula de retención para aplicaciones nucleares con extremos para soldar, asiento reemplazable (NUCA-ES), parte superior recta, paso recto, de acero o acero inoxidable.
