# Sistema de recogida de agua de lluvia, referencia Hya-Rain de KSB

- Propiedad del archivo: CONSTRUNARIO
- Formato: FIEBDC-3/2012
- Programa: Construnario Versión 3.51
- Fecha de los precios: 14/11/2022
- Divisa: EUR

**Hya-Rain** u Sistema de recogida de agua de lluvia, referencia Hya-Rain de KSB
Sistema de recogida de agua de lluvia compacto y listo para conectar, con carcasa protectora, con sistema contra funcionamiento en seco en caso de vaciado del tanque del almacenamiento de aguas pluviales y control automático de la bomba en función de la demanda. La variante Hya-Rain N contiene además medición analógica del nivel de llenado del depósito y verificador de funcionamiento integrado.
