# Luminaria compacta, modelo Alya de Electrozemper. Batería: 3,2V / 0,5Ah LFP

- Propiedad del archivo: CONSTRUNARIO
- Formato: FIEBDC-3/2012
- Programa: Construnario Versión 3.51
- Fecha de los precios: 07/07/2021
- Divisa: EUR

**ALYA100** u Luminaria compacta, modelo Alya de Electrozemper. Batería: 3,2V / 0,5Ah LFP
IK04 LED 4000ºK Duración 1-3 h Lumen output range: 200-400 lm. Baterías: LiFePO4. Tipo de trabajo: mantenido, no mantenido
