# Luminaria pared/techo, referencia Harena de Electrozemper. Para señalización/iluninación

- Propiedad del archivo: CONSTRUNARIO
- Formato: FIEBDC-3/2012
- Programa: Construnario Versión 3.51
- Fecha de los precios: 07/07/2021
- Divisa: EUR

**HARENA** u Luminaria pared/techo, referencia Harena de Electrozemper. Para señalización/iluninación
Este nuevo producto de Zemper responde a las exigencias de versatilidad y prestaciones. puede ser instalada como señalización exclusivamente y también como iluminación de emergencia mediante la incorporación de dos LEDs. Aplicación: iluminación anti-pánico y exit sign a simple y doble cara (pared/techo) Innovadora combinación de exit sign e iluminación de emergencia Muy bajo consumo con fuente conmutada de alimentación Baterías de Ni-Mh totalmente reciclables y ecológicas LED 4000ºk
