# Luminaria IP65, referencia Arian de Electrozemper. Apta para ser montada en superficies inflamables

- Propiedad del archivo: CONSTRUNARIO
- Formato: FIEBDC-3/2012
- Programa: Construnario Versión 3.51
- Fecha de los precios: 07/07/2021
- Divisa: EUR

**ARIAN** u Luminaria IP65, referencia Arian de Electrozemper. Apta para ser montada en superficies inflamables
Luminaria de emergencia LED estanca Especial para cámaras frigoríficas LED de alta potencia y 4000ºk
